# Rideau de verre Seeglass One "C3 SYSTEMS" sans profilés verticaux

- Propriété du fichier: CYPE INGENIEROS, S.A.
- Format: FIEBDC-3/2002
- Devise: EUR
- Coûts indirects: 3.00 %
- Frais généraux: 13.00 %
- Bénéfice: 6.00 %
- TVA: 20.00 %

**EVR010** U Rideau de verre Seeglass One "C3 SYSTEMS" sans profilés verticaux, de 5 m de longueur et 1,40 m de hauteur totale, avec profilé supérieur et profilé inférieur Blanco Stock, en aluminium et vitres glissantes et pivotantes, en verre incolore trempé de sécurité, de 8 mm d'épaisseur, avec les bords polis.
Fourniture et montage de rideau de verre Seeglass One "C3 SYSTEMS" sans profilés verticaux, de 5 m de longueur et 1,40 m de hauteur totale, avec profilé supérieur et profilé inférieur Blanco Stock, en aluminium et vitres glissantes et pivotantes, en verre incolore trempé de sécurité, de 8 mm d'épaisseur, avec les bords polis. Comprend visserie en acier inoxydable, élastiques, paillassons, poignée métallique, jeu d'arrêts latéraux Blanco Stock et pinces de fixation des vitres. Totalement monté.
Inclut: Implantation. Montage du profilé supérieur. Montage du profilé inférieur. Montage des vitres. Montage des compléments. Scellage des joints.
Critère de métré de projet: Nombre d'unités prévues, selon documentation graphique du Projet.
Critère de mesure de l'ouvrage: On mesurera le nombre d'unités réellement exécutées selon les spécifications du Projet.

| Code | U | Désignation | Quantité | Prix | Montant |
|---|---|---|---|---|---|
| mt21csy015eaax | m | Rideau de verre Seeglass One "C3 SYSTEMS" sans profilés verticaux, de 1,4 m de hauteur totale, avec profilé supérieur et profilé inférieur Blanco Stock, en aluminium et vitres glissantes et pivotantes, en verre incolore trempé de sécurité, de 8 mm d'épaisseur, avec les bords polis. Comprend visserie en acier inoxydable, élastiques, paillassons, poignée métallique, jeu d'arrêts latéraux Blanco Stock et pinces de fixation des vitres. Selon NF EN 14351-1. (matériau) | 5.000 | 339.71 | 1698.55 |
| mo011 | h | Compagnon professionnel III/CP2 monteur. (main-d'œuvre) | 10.129 | 24.91 | 252.31 |
| mo080 | h | Ouvrier professionnel II/OP monteur. (main-d'œuvre) | 10.129 | 21.40 | 216.76 |
| % | % | Coûts directs complémentaires | 2 % | 2167.62 | 43.35 |
|  |  | Coûts directs |  |  | 2210.97 |
